# BI_N_HvB MI - Anp. Sanitätsbe_Zahnarztgr
Angebotsaufforderung (GAEB DA XML 3.3, DA83)
Projekt: BI_N_HvB
Währung: EUR
Auftraggeber: Bau- und Liegenschaftsbetrieb NRW, NL Bielefeld, August-Bebel-Straße 91, 33602 Bielefeld, Telefon 0521-52049-0, Fax 0521-52049-900, E-Mail 0521-bi.poststelle@blb.nrw.de
Erstellt mit: FUTURA, FUTURA Version 9.1.03.77, 07.11.2025

## 055-25-00618_Trockenbauarbeiten

*Hinweis: Hinweistext*
Allgemeine Hinweise zum Projekt

Folgende Abkürzungen werden verwendet:
AG = Auftraggeber
AN = Auftragnehmer

Bauvorhaben:
Herzog-von-Braunschweig-Kaserne
HvB Kaserne Minden Geb.5
Erweiterung des Sanitätsgebäude und Teilumnutzung zu
einer Zahnarztpraxis
Wettinerallee 15
32429 Minden

Bauherrenvertreter:
Bau- und Liegenschaftsbetrieb NRW
Niederlassung Bielefeld
August-Bebel-Straße 91
33602 Bielefeld

Leistung/Gewerk mit Titel:
Erweiterter Rohbau

Übergabe von Ausführungszeichnungen:
Die Ausführungszeichnungen werden in digitaler Form im
pdf - Dateiformat
übergeben. Für die Vervielfältigung und Verteilung an
die Baustelle ist der AN selbst
verantwortlich.

Zugänglichkeit:
Die Baustelle befindet sich auf einem bewachten und
umzäunten Kasernengelände,
mit Zufahrt über eine gesicherte Wache. Bei Betreten
der Kaserne sind gültige
Personalausweise unbedingt mitzuführen.
Für alle Personen ist zusätzlich ein Kasernenausweis
zu beantragen und beim
Betreten des Geländes unbedingt mitzuführen.
Bei der Preisbildung ist zu berücksichtigen, dass
eventuell anfallende Wartezeiten
beim Betreten der Kaserne durch Kontrollen usw. der
Wache auftreten können, diese
werden nicht gesondert vergütet. Gleiches gilt für den
Fall, dass die Bundeswehr den
Zutritt zur Kaserne bzw. zum Baufeld in Ausnahmefällen
verwehrt, z. B. im Fall von
Veranstaltungen, Krisenfall usw.
Der Verkehr und laufende Dienstbetrieb auf dem Gelände
darf nicht (durch
Baufahrzeuge usw.) gestört oder beeinträchtigt werden.
Die Baustelle erreicht man über gepflasterte und
asphaltierte Straßen in der Kaserne.
Übernachtungen sind auf dem Gelände untersagt.
Nach vorheriger Terminabsprache besteht während der
Angebotsfrist die Möglichkeit
zur Besichtigung der Baumaßnahme.

Nicht zutrittsberechtigtes Personal:
Siehe Formblatt Staatenliste.

Baustelleneinrichtung:
Der AN hat seine Baustelleneinrichtung auf den vom AG
zugewiesenen Flächen
vorzunehmen. Lagerflächen, Parkplätze und Flächen für
die Aufstellung von
Containern sind gemäß Baustelleneinrichtungsplan zu
nutzen. Seinen eigenen
BE-Plan hat der AN innerhalb von 14 Tagen in
vierfacher Ausfertigung zur
Abstimmung vorzulegen.

Versorgung mit Baustrom und Bauwasser:
Bauanschlüsse für Strom und Wasser werden durch das
Gewerk Rohbau hergestellt.

Leitung der Ausführung:
Es muss ständig eine der deutschen Sprache kundige,
fachlich geeignete Person als
Ansprechpartner vor Ort erreichbar sein. Zu Beginn der
Arbeiten ist diese zu
benennen.

Baureklame:
Jegliche Firmenreklame in Form von Schildern oder
Beschriftungen an der Straße,
dem Bauzaun oder an der Baustelle darf nicht
angebracht werden. Sie wird auf Kosten
des jeweiligen AN durch Anordnung der Bauleitung
entfernt.

Sauberkeit auf der Baustelle:
Sauberkeit auf der Baustelle hat höchste Priorität.
Deshalb ist täglich nach Beendigung
der Arbeiten die Baustelle besenrein zu verlassen.
Verunreinigungen der Straßen
durch Lieferverkehr sind unverzüglich zu beseitigen.

Vorgaben und Entsorgungsregelungen für
Bauschutt/Abfall:
Jeglicher Bauschutt ist sofort zu entfernen. Sämtliche
Verpackungsmaterialien, Folien,
Schutt usw., die bei der Montage anfallen, sind vom AN
kostenfrei zu Entsorgen.

Schuttcontainer sind wöchentlich, spätestens bis
freitags, abzufahren. Es sollten
grundsätzlich abschließbare Schuttcontainer verwendet
werden.
Sollte sich der AN für andere Container entschieden,
hat er den durch die Nutzer der
Liegenschaft oder anderen eingeworfenen Müll mit
abzufahren.
Bei Zuwiderhandlungen wird auf Kosten des AN eine
Reinigungsfirma bestellt.

Hinweis auf Fachbauleitung des AN:
Es muss ständig eine der deutschen Sprache kundige,
fachlich geeignete Person als
Ansprechpartner vor Ort erreichbar sein. Diese ist vor
Beginn der Arbeiten schriftlich
zu benennen.

Teilnahme an Baubesprechungen:
Baubesprechungen finden regelmäßig statt. Termine
werden von der Bauleitung
mitgeteilt. Der AN verpflichtet sich, an den
Baubesprechungen teilzunehmen, wenn
dieses von der Bauleitung gefordert wird.

Sicherheitsbeauftragter des AN/SiGeKo:
Das Bauvorhaben fällt unter die Baustellenverordnung.
Ein "SiGe-Plan" wird vom Ing.-Büro aufgestellt und
nach Bauverlauf fortgeschrieben.
Es ist danach zu verfahren.

Die Überwachung und Koordination der
SiGeKo-Vorschriften, nach der
Baustellenverordnung vom 10.06.1998, erfolgt durch ein
Ing.-Büro. Den Anweisungen
des SiGeKo's ist umgehend Folge zu leisten.

Die Unfallverhütungsvorschriften sowie Sicherheits- und
Gesundheitsschutzkennzeichnung am Arbeitsplatz (BGV
A8) sind einzuhalten.

Verpflichtendes Führen von Bautagesberichten:
Vom AN sind Bautagesberichte mit den vom AG
geforderten Angaben zu führen und
wöchentlich am Montag der darauf folgenden Woche zu
übergeben. Ein
entsprechendes Formblatt wird gestellt.

Detaillierter Bauzeitenplan durch AN:
Die Arbeiten sind in Zeit und Reihenfolge nach den
Terminangaben des AGs
auszuführen. Vor Auftragserteilung ist vom AN in
Absprache mit dem AG/Bauleiter
innerhalb einer Woche ein detaillierter Bauzeitenplan
als Ergänzung zum bestehenden
Gesamtbauzeitenplan vorzulegen, unter Angabe des
Personaleinsatzes für das
betreffende Gewerk.

Alle Daten, wie Termine und Personaleinsatz, sind mit
dem AG/Bauleiter
abzustimmen.

Arbeitszeiten auf der Baustelle, Wochenarbeitszeit und
ggf. Wochenendarbeitszeit:
Die Baustelle (Bauzaun etc.) ist in den arbeitsfreien
Zeiten (montags - donnerstags
von 17.00 - 06.30 Uhr und freitags von 17.00 - montags
06.30 Uhr) vom AN
verschlossen zu halten.

Rauchverbot:
Im kompletten Gebäude besteht Rauchverbot.
Rauchen ist nur außerhalb des Gebäudes erlaubt.

Brandverhütung:
Es wird eindringlich auf die Brandgefahren bei
Schweißarbeiten, Arbeiten mit offener
Flamme und Arbeiten mit leicht entzündlichen Stoffen
hingewiesen. Bei
Bausanierungen ist die Brandgefahr oftmals noch höher
als bei Neubauten. Immer
wieder entstehen große Schäden, oftmals auch durch
ungenügende Vorsorge und
Leichtsinn. Der Bieter kalkuliert den erhöhten Aufwand
für die Vorhaltung von
Feuerlöschern aller Brandklassen in ausreichender
Größe und Anzahl ein. Bei
Unklarheiten über bestimmte Gefahrenklassen sind Rat
und Auskünfte bei der
zuständigen Feuerwehr oder amtlichen
Brandschutzbehörde einzuholen. Bei Arbeiten
mit offener Flamme müssen die entsprechenden
Feuerlöscher an der Arbeitsstelle
(nicht in der Baucontainer) bereitstehen. Das Personal
muss mit der Bedienung der
Geräte vertraut sein. Nach Beendigung von Arbeiten mit
der offenen Flamme oder
Schweißarbeiten ist jeweils eine Überwachung der
Werkstücke und des Bauwerkteiles
solange erforderlich, bis absolut sicher ist, dass
kein Brand entstehen kann. Rauchen
ist an der Baustelle überall dort verboten, wo
brennbare Bauteile lagern, eingebaut
sind oder werden. Es wird ausdrücklich darauf
verwiesen, dass der Bieter für alle
Schäden haftet, die auf seine Arbeiten zurückzuführen
sind. Die Bauleitung ist
berechtigt, die Arbeiten sofort stillzulegen, wenn sie
mangelnde Vorsorge feststellt.

Materiallagerung:
Aufstellflächen für Material- und Aufenthaltscontainer
stehen auf der Baustelle zur
Verfügung.
Der Einbau von Bautüren ist nicht gestattet.

Übergabe von Plänen vor Ausführung:
Pläne werden dem AN als Kopie in zweifacher
Ausfertigung übergeben.

Funktionsprüfung/Probebetrieb:
Es ist ein Messprotokoll über den vorausgegangenen
Probebetrieb der
betriebsbereiten Anlage anzufertigen und dem AG
unverzüglich vorzulegen.

Vor Inbetriebnahme der fertigen Anlage hat der
Auftragnehmer eine Prüfung der
kompletten Installation durchzuführen.
Sofern Geräte und Materialien zum vertraglich
festgesetzten Endtermin nicht lieferbar
sind, muss ein Provisorium eingebaut werden, dass den
betriebssicheren Gebrauch
der Anlage gewährleistet. Die Kosten hierfür trägt der
Auftragnehmer.

Revisionsunterlagen:
4 Wochen vor vertraglich festgesetzter Fertigstellung
sind dem Bauherrn folgende
Unterlagen in dreifacher Ausführung, in Ordnern mit
Inhaltsverzeichnis zu liefern.
Siehe dazu auch gesonderte Position
"Revisionsunterlagen" im Leistungsverzeichnis:

a) Revisionspläne mit allen Dimensionen, Längen,
Leitungsarten etc..

b) Revisionsschaltbilder der Verteilungen.

c) Alle erforderlichen Prüfzeugnisse, Abnahmeberichte
und
Genehmigungsunterkunden für die einzelnen Anlagenteile
zu übergeben.

d) Anlagenbeschreibungen, Wartungs- und
Bedienungsanweisungen

e) drei kompl. Sätze der vorgenannten Unterlagen auf
Datenträger (CAD Dateien,
Office Dateien). Form nach Standard des BLB NRW
(einsehbar unter
www.blb.nrw.de).

Umweltschutz:
Bei der Ausführung sämtlicher Arbeiten sind
umweltschädliche Auswirkungen zu
vermeiden bzw. auf ein Mindestmaß zu begrenzen.
Recycling- oder recyclingfähige
Produkte sind vorzuziehen.
Der Energieverbrauch, der Verbrauch von Produkten, die
mit der Vernichtung
tropischer Regenwälder oder bedrohter Tierarten
einhergehen, sowie
Schadstoffemissionen, schädliche Strahlungen oder die
Ozonschichtschädigende,
chemische Stoffe, die Verwendung schädlicher
Substanzen nach der EU-Liste 1 und
der "Roten Liste", sind auf ein Minimum zu begrenzen.
Die Verwendung oder Emission
jeglicher derartiger Produkte, Schadstoffe oder
Substanzen bedarf, eventuell
einhergehend mit einer Umweltverträglichkeitsprüfung,
der gesonderten schriftlichen
Zustimmung des AG.

Besonderheiten:
Folgende Sauberkeitsklasse und Hygieneanforderungen
sind bei der Ausführung
unbedingt einzuhalten: Sauberkeitsklasse "Mittel" nach
VDI 6022 (Raumlufttechnik,
Raumluftqualität - Hygieneanforderungen an
Raumlufttechnische Anlagen und Geräte)
und "Mittel" nach DIN EN 15780 (Lüftung von Gebäuden -
Luftleitungen - Sauberkeit
von Lüftungsanlagen). Bei Zuwiderhandlungen werden die
Beseitigung bzw. die
Herstellung der Klasse/Anforderungen auf Kosten des AN
durchgeführt.

*Hinweis: Hinweistext*
Baubeschreibung

Beschreibung der Neubaumaßnahme

Bei dem geplanten Bauvorhaben handelt es sich um den
Umbau eines Teilbereiches des Santiätsgebäudes
Nr.5 auf dem Kasernengelände sowie dem Neubau einer 1
geschossigen,  teilunterkellerten Erweiterung in
Massivbauweise mit Flachdach. Die neuen Räumlichkeiten
werden für eine Zahnarztpraxis mit insgesamt 2
Behandlungsräumen und weiteren Praxisräumen
hergestellt. Der Anbau/Neubau wird als L-form
ausgeführt
und hat ein Grundfläche von ca. 14,3m x 5,27 + 2,50 x
7,75. Die Außenwände werden als Massivbauwände
in Kalksandstein-Vollstein erstellt. Die Fassade wird
als hinterlüftete Fassade mit großformatigen
Faserzementtafeln hergestellt. Der Bestandsbau hat
eine Klinkerfassade. Die neuen Innenwände der
Praxisräume werden als Metallständerwände, teilweise
mit Schallschutzanforderungen, hergestellt. Der
Raum "Röntgen" erhält Strahlenschutzwände. Alle Räume
im Erdgeschoss erhalten eine Rasterdecke
größtenteils mit umlaufendem Fries, die
Behandlungsräume eine Hygienerasterdecke ebenfalls mit
umlaufendem Fries. Installationen der Gewerke Elektro
und Heizung/Lüftung/Sanitär werden in notwendigen
Fluren brandschutztechnisch verkleidet.

Beschreibung des Geländes

Das Bestandsobjekt Gebäude 5 befindet sich auf dem
Kasernen Gelände in Minden.
Der geplante Anbau sowie der betroffene
Erdgeschossbereich befinden sich auf einer
Rasenflächen.
Für den Zeitraum der Baumaßnahme werden auf dieser
Lagerflächen und Zuwegungen mit Schotter auf
einem Trennvlies hergestellt. Die geplanten Zuwegungen
und Lagerflächen sind dem Plan
"Baustelleneinrichtung" zu entnehmen.
Die Zuwegung zum Baubereich erfolgt über asphaltierte
Straßen auf dem Kasernen Gelände. Vor dem
Baubereich befinden sich gepflasterte und asphaltierte
Stellplätze inkl. ihrer Zuwegung die ebenfalls mit
genutzt werden können. Das Gelände ist ebenerdig, die
aktuelle Höhendifferenz OKFF Bestand und Gelände
liegt derzeit bei ca. 15cm. Das Gesamte Baugelände ist
mit einem Bauzaun abgegrenzt.

*Hinweis: Hinweistext*
Allgemeine Technische Vertragsbedingungen

Die Anwendung der allgemein anerkannten Regeln der
Technik sowie der  einschlägigen
DIN-(EN)-Richtlinien ist durch die vollumfängliche
Vereinbarung der VOB selbstverständliche
Vertragsgrundlage.
Auf die technischen Spezifikationen im Anhang TS der
VOB wird verwiesen und insofern auf die Auflistung
der geltenden Normen in der Beschreibung verzichtet.

Darüber hinaus gelten alle zum Ausführungszeitpunkt
gültigen behördlichen Erlasse und Gesetze sowie
Unfallverhütungsvorschriften, Auflagen der Feuerwehr,
Richtlinien der Hersteller, sofern sie den
DIN-Vorschriften nicht widersprechen.

Werden in der Beschreibung Normen genannt hat dies
hinweisenden Charakter und/oder dient der exakten
Formulierung der Anforderungen.

### Titel 01 Baustelleneinrichtung

**01.0001 Baustelle einrichten räumen**
STLB-Bau 2021-04 000
Baustelle für sämtliche, in der Leistungsbeschreibung
aufgeführten Leistungen einrichten und räumen.
Menge: 1,000 St
Leistungsbereich: 000

**01.0002 Mehrpreis für Mehrfaches Anfahren für Beplankung der Wände und Vorsatzschalen**
Mehrpreis für Mehrfaches Anfahren für Beplankung der
Wände
und Vorsatzschalen.

In Abstimmung mit den anderen Gewerken werden im Zuge
des
Ausbaus Arbeitsunterbrechungen notwendig werden.

Diese werden zwischen Anlegen der Wände, Aufstellen des
Ständerwerkes, dem einseitigen beplanken sowie dem
Schliessen der Wände notwendig.

Zu berechnen ist jeweils 1 An- und 1 Abfahrt pro Stück.
Menge: 1,000 St

### Titel 02 Abhangdecken

*Hinweis: Hinweistext*

**02.0001 Hygienedecke, Rasterdecke sichtbares System, herausnehmbar**
Hygienedecke gem. DIN EN 13964, bestehend aus einer
sichtbaren Metallunterkonstruktion mit herausnehmbar
mit
Mineralplatten Hygiene.

Deckenraster 625x625mm
Hygienedecke, Einlegesystem, 24mm, sichtbar, weiß

Einlegeplatten:
Mineralplatten nach DIN EN 13964 und DIN 18177
Verwendbarkeitsnachweis gemäß EU-Bau PVO:
CE-Kennzeichen und Leistungserklärung (DoP)
Luftdurchlässigkeitsklasse: PM 1
Formaldehydklasse: FH 1
Abgabe VOC: TVOC 1
Dessin: Sichtseiten vlieskaschiert
Farbe: weiß, endbehandelt
Lichtreflexionsgrad: ca. 84 (ISO 7724-2, ISO 7724-3)
Baustoffklasse: A2-s1,d0 nach DIN EN 13501-1
Kante: 3, ringsum scharfkantig
Plattenstärke: 20 mm
Schallabsorption:
Alpha w = 0,90, Absorptionsklasse A (EN ISO 11654)
NRC = 0,90 (ASTM E 1264)
Schall-Längsdämmung: Dn,f,w= 28 dB (EN ISO 10848)
Feuchtigkeitsbeständigkeit: bis 100% RH
Reinraumklasse: ISO 4 nach ISO 14644-1
Anforderung:
Wischdesinfizierbar in Anlehnung an DIN EN 16615:2015,
DIN EN ISO 15883.
Abwaschbar und scheuerbeständig gem. ASTM 2486;
ASTM 4828.
Hydrophobe Oberfläche.

Unterkonstruktion
Abgehängte Metalltragkonstuktion bestehend aus
T-Stahlblechprofile, verzinkt, Sichtseite matt weiß,
Profilbreite
24mm, Trag- und Verbindungsprofile niveaugleich, kein
Auflegen der Profile. Abhängung mit Schnellabhängern
mit
bauaufsichtlich zugelassenen Befestigungsmitteln.

Deckenflächen planeben ausrichten, nivellieren und nach
Richtinien des Herstellers einbauen und verlegen.

Im Randbereich angeordnete Verbindungsprofile können
mit
Verbindungswinkeln gegen Verschieben gesichert werden.

In die beschriebene Konstruktion ist o.g.
Plattenmaterial
einzulegen.

Befestigunguntergrund:
Stahlbetondecke
Abhanghöhe (mm):
155mm (UK-Rohdecke bis Rückseite Platte)
Einbauhöhe (mm):
261mm (OKF-Fußboden bis UK-Unterdecke)
Menge: 72,000 m²

**02.0002 Unterdecke Alpha w 0,9 Mineralpl. D 15mm L/B 625/625mm UK Stahl-T-Profil Grund-Tragprofil Schnellabhänger Abhänge-H 200**
STLB-Bau 2024-10 039
Unterdecke, DIN EN 13964, Schallabsorber DIN EN ISO
11654
Klasse B, bewerteter Schallabsorptionsgrad DIN EN ISO
11654
Alpha w 0,9, Bekleidung aus Mineralplatten DIN 18177-1,
Plattendicke 15 mm, L/B 625/625 mm,
Beanspruchungsklasse
B, bis Rh 90 %, T 30 Grad Celsius, Sichtseiten glatt,
Farbton
weiß, scharfkantig, Platten einzeln herausnehmbar,
Unterkonstruktion aus Stahl-T-Profilen, Profilbreite
24 mm,
Grund- und Tragprofil abhängen mit Schnellabhängern,
Abhängehöhe '200' mm, befestigen mit bauaufsichtlich
zugelassenen Befestigungsmitteln,
Befestigungsuntergrund
Stahlbeton, Unterkonstruktion sichtbar bleibend,
Farbton weiß,
Arbeitshöhe der zu bearbeitenden oder zu bekleidenden
Fläche
bis 3,5 m über der Standfläche des hierfür
erforderlichen
Gerüstes.
Menge: 110,000 m2
Leistungsbereich: 039

**02.0003 Randwinkel, L-Winkel**
Randwinkel zur v.g. Abhangdecke als L-Winkel für
Hygienedecke liefern und fachgerecht nach
Herstellervorschriften montieren.

Abmessung LxBxT (mm): 3050x24x19
Materialstärke (mm): 0,5
Stahlblechprofile, verzinkt, Sichtseite matt weiß.

Die Randanschlüsse sind in Direktmontage
mit bauaufsichtlich zugelassenen Befestigungsteilen
anzubringen.
In den Ecken sind die Profile sauber auf Gehrung
zu stoßen.
Menge: 200,000 m

**02.0004 Eckwinkel für Eckausbildung mit Eckprofil**
Eckwinkel für Eckausbildung mit Eckprofil für Innen-
und
Aussenecken.
Menge: 65,000 St

**02.0005 Anschneiden Rasterplatten**
Anschneiden der v.g. Deckenplatten
Menge: 40,000 St

*Hinweis: Hinweistext*
Der Einbau der v.g. Rasterdecke erfolgt in den Büro,
Behandlungs- und Warteräumen mit einem umlaufenden
Deckenfries in unterschiedlichen Breiten. Das
Rasterbild wird
hier ohne Anschnitte der Deckenplatten erstellt, so
dass sich die
Breite des Randfrieses aus der Breite und Länge des
Raumes
ergibt.

**02.0006 Fries B bis < 30 cm Gipspl. A D 12,5mm Q2**
Fries umlaufend aus Gipsplatten, Bauplatte Typ A, Dicke
12,5mm als Mehrpreis zur v.g. Rasterdecke/Unterdecke.

Breite bis < 30 cm,

Verspachtelung der Gipsplatten gemäß Merkblatt Nr. 2
des
Bundesverbandes deer Gipsindustrie e.V. Qualitätsstufe
Q2
Standardverspachtelung.
Menge: 20,000 m

**02.0007 Fries B 30cm bis < 40 cm Gipspl. A D 12,5mm Q2**
Fries umlaufend aus Gipsplatten, Bauplatte Typ A, Dicke
12,5mm als Mehrpreis zur v.g. Rasterdecke/Unterdecke.

Breite 30cm bis < 40 cm,

Verspachtelung der Gipsplatten gemäß Merkblatt Nr. 2
des
Bundesverbandes deer Gipsindustrie e.V. Qualitätsstufe
Q2
Standardverspachtelung.
Menge: 52,000 m

**02.0008 Fries B 40cm bis < 50 cm Gipspl. A D 12,5mm Q2**
Fries umlaufend aus Gipsplatten, Bauplatte Typ A, Dicke
12,5mm als Mehrpreis zur v.g. Rasterdecke/Unterdecke.

Breite 40cm bis < 50 cm,

Verspachtelung der Gipsplatten gemäß Merkblatt Nr. 2
des
Bundesverbandes deer Gipsindustrie e.V. Qualitätsstufe
Q2
Standardverspachtelung.
Menge: 43,000 m

**02.0009 Fries B 50cm bis < 60 cm Gipspl. A D 12,5mm Q2**
Fries umlaufend aus Gipsplatten, Bauplatte Typ A, Dicke
12,5mm als Mehrpreis zur v.g. Rasterdecke/Unterdecke.

Breite 50cm bis < 60 cm,

Verspachtelung der Gipsplatten gemäß Merkblatt Nr. 2
des
Bundesverbandes deer Gipsindustrie e.V. Qualitätsstufe
Q2
Standardverspachtelung.
Menge: 40,000 m

**02.0010 Fries B 60cm bis < 70 cm Gipspl. A D 12,5mm Q2**
Fries umlaufend aus Gipsplatten, Bauplatte Typ A, Dicke
12,5mm als Mehrpreis zur v.g. Rasterdecke/Unterdecke.

Breite 60cm bis < 70 cm,

Verspachtelung der Gipsplatten gemäß Merkblatt Nr. 2
des
Bundesverbandes deer Gipsindustrie e.V. Qualitätsstufe
Q2
Standardverspachtelung.
Menge: 20,000 m

**02.0011 Fries an Abkastungen 2-seitig anarbeiten, L bis 1,0m**
Fries aus Gipsplatten der v.g. Positionen an
Abkastungen
2-seitig, verschiedener Dimensionen inkl.
Unterkonstruktion und
Randwinkel anpassen.

Abwinklungslänge gesamt: bis 1,0m

Die Abrechnung erfolgt je Abkastung
Menge: 2,000 St

**02.0012 Fries an Abkastungen 2-seitig anarbeiten, L bis 2,0m**
Fries aus Gipsplatten der v.g. Positionen an
Abkastungen
2-seitig, verschiedener Dimensionen inkl.
Unterkonstruktion und
Randwinkel anpassen.

Abwinklungslänge gesamt: bis 2,0m

Die Abrechnung erfolgt je Abkastung
Menge: 3,000 St

**02.0013 Fries an Abkastungen gestuft, 4 Teilflächen anarbeiten, L bis 2,20m**
Fries aus Gipsplatten der v.g. Positionen an
Abkastungen
gestuft, 4 Teilflächen, verschiedener Dimensionen inkl.
Unterkonstruktion und Randwinkel anpassen.

Abwinklungslänge gesamt: bis 2,20m

Die Abrechnung erfolgt je Abkastung
Menge: 3,000 St

**02.0014 Verstärkung für den Einbau von Rasterleuchten**
Einbau von zusätzlichen Querprofilen und Abhängern in
der v.g.
Rasterdecke für den Einbau von Rasterleuchten.

EP ist pro 1 Stück Rasterleuchte zu kalkulieren.
Menge: 50,000 St

**02.0015 Verstärkungen für Auf- und Einbauten**
Zusätzliche Verstärkungen der v.g. Konstruktion für
Auf- bzw.
Einbauten, z.B. Sibel oder Rauchmelder etc..

Verstärkung bestehend aus OSB-Platten, 625x625 mm,
Plattenstärke 15mm
Menge: 20,000 St

**02.0016 Verstärkung für den Einbau von Schienen für eine Lammellenvorhang**
Herstellen einer Öffnung, Breite bis 15cm, für den
Einbau einer
Schienenführung für einen Lammellenvorhang inkl.
zusätzlicher
Verstärkung der Konstruktion.

Die Abrechnung erfolgt nach m.

Einzelllängen: bis 2,00m
Menge: 20,000 m

*Hinweis: Hinweistext*

**02.0017 Unterdecke, freigespannt, DIN EN 13964, verdeckt,**
Unterdecke, freigespannt, DIN EN 13964, verdeckt,
herausnehmbar/demontierbar (langfeld)
Spannweite '2,15' m,
Deckenraster L/B:1600x300mm (2000x300mm)

Einlegeplatten:
Mineralplatten nach DIN EN 13964 und DIN 18177
Verwendbarkeitsnachweis gemäß EU-Bau PVO:
CE-Kennzeichen und Leistungserklärung (DoP)
Luftdurchlässigkeitsklasse: PM 1
Formaldehydklasse: FH 1
Abgabe VOC: TVOC 1
Dessin: vlieskaschiert
Farbe: weiß, endbehandelt
Lichtreflexionsgrad: ca. 87 (ISO 7724-2, ISO 7724-3)
Baustoffklasse: A2-s1,d0 nach DIN EN 13501-1
Längskante: 1 genutet und hinterschnitten
Stirnkante: 3 scharfkantig
Plattenstärke: 15 mm
Schallabsorption:
Alpha w = 0,70, Absorptionsklasse C (EN ISO 11654)
NRC = 0,70 (ASTM E 1264)
Schall-Längsdämmung: Dn,f,w = 34 dB (EN ISO 10848)
Feuchtigkeitsbeständigkeit: bis 95% RH

Konstruktion:
Unterkonstruktion aus Stahlblechprofilen, verzinkt,
Aussteifungsprofil als C-Profil 36/70 (2-fach) für eine
demontierbare Ausführung.

Die Lastabtragung erfolgt über weiße Wandprofile, die
in der
Direktmontage an der Wand befestigt werden. (gesonderte
Position)

Auf die Wandprofile sind die Langfeldplatten mit
Aussteifungsprofilen aufzulegen.

Während der Verlegung ist darauf zu achten, dass die
Platten
nur leicht aneinder gestoßen werden.
Die einwandfreie Demontierbarkeit der Platten ist
laufend zu
überprüfen.
Menge: 65,000 m²

**02.0018 Randwinkel, L-Winkel**
Randwinkel zur v.g. freigespannten Decke als L-Winkel
liefern
und fachgerecht nach Herstellervorschriften montieren.

Abmessung LxBxT (mm): 3000x50x20
Materialstärke (mm): 1,0
Stahlblechprofile, verzinkt, Sichtseite matt weiß.

Wandanschlüsse liefern und fachgerecht nach
Herstellervorschrift montieren.
Die Wandanschlüsse sind in Direktmontage
mit bauaufsichtlich zugelassenen Befestigungsteilen
anzubringen.
Menge: 66,000 m

**02.0019 Eckwinkel für Eckausbildung mit Eckprofil**
Eckwinkel für Eckausbildung mit Eckprofil für Innen-
und
Aussenecken.
Menge: 6,000 St

**02.0020 Fries B bis 31 cm Gipspl. A D 12,5mm Q2**
Fries umlaufend aus Gipsplatten, Bauplatte Typ A, Dicke
12,5mm als Mehrpreis zur v.g.
Langefeldplattendecke/Unterdecke.

Breite bis 31 cm,

Verspachtelung der Gipsplatten gemäß Merkblatt Nr. 2
des
Bundesverbandes deer Gipsindustrie e.V. Qualitätsstufe
Q2
Standardverspachtelung.
Menge: 66,000 m

**02.0021 UK verstärken CD-Profil CD60/27 Deckenbekl. Mineralpl. D 15mm**
STLB-Bau 2024-10 039
Unterkonstruktion verstärken, mit CD-Profil, CD 60/27
DIN
18182-1, aus verzinktem Stahl, Ausführung an
Deckenbekleidung aus Mineralplatten DIN 18177-1, Dicke
15
mm.
Menge: 15,000 St
Leistungsbereich: 039

**02.0022 Verstärkungen für Auf- und Einbauten**
Zusätzliche Verstärkungen der v.g. Konstruktion für
Auf- bzw.
Einbauten, z.B. Einbauleuchten, Sibel oder Rauchmelder
etc..

Verstärkung bestehend aus OSB-Platten, 300x1600 mm,
Plattenstärke 15mm
Menge: 22,000 St

*Hinweis: Hinweistext*

**02.0023 Brandschutzbekl. Beflammung innen Gipsfaserpl D 2x15mm EI30 Gebäude**
STLB-Bau 2024-10 047
Brandschutzbekleidung an Kabel-/Leitungsanlagen,
Beflammung von innen, rechteckig, mit allgemeinem
bauaufsichtlichen Prüfzeugnis, mit Brandschutzplatten
aus
Gipsfaser, Dicke 2 x 15 mm, Ausführung 3-seitig,
Klassifizierung EI 30 DIN EN 13501-3, beidseitig
geprüft DIN EN
1366-2, für vertikalen und horizontalen Einbau,
senkrecht,
Innenmaße H/B in mm '
HxB=100x250mm'

im Gebäude, Arbeitshöhe der zu bearbeitenden oder zu
bekleidenden Fläche bis 3,5 m über der Standfläche des
hierfür
erforderlichen Gerüstes.
Menge: 2,000 m2
Leistungsbereich: 047

**02.0024 Brandschutzbekl. Beflammung innen Gipsfaserpl D 2x15mm EI90 Gebäude**
STLB-Bau 2024-10 047
Brandschutzbekleidung an Kabel-/Leitungsanlagen,
Beflammung von innen, rechteckig, mit allgemeinem
bauaufsichtlichen Prüfzeugnis, mit Brandschutzplatten
aus
Gipsfaser, Dicke 2 x 15 mm, Ausführung 3-seitig,
Klassifizierung EI 90 DIN EN 13501-3, beidseitig
geprüft DIN EN
1366-2, für vertikalen und horizontalen Einbau,
senkrecht,
Innenmaße H/B in mm '
100/300'

im Gebäude, Arbeitshöhe der zu bearbeitenden oder zu
bekleidenden Fläche bis 3,5 m über der Standfläche des
hierfür
erforderlichen Gerüstes.
Menge: 4,000 m2
Leistungsbereich: 047

**02.0025 Unterdecke F90-A Gipspl. einlagig Feuerschutzpl.DF D 12,5mm UK Stahlblechprofil verz Tragprofil Direktabhänger Abhänge-H**
STLB-Bau 2024-10 039
Unterdecke DIN 18168-1, Feuerwiderstandsklasse F 90 -
A DIN
4102-2, Bekleidung aus Gipsplatten DIN 18180 und DIN EN
520, einlagig, Feuerschutzplatten Typ DF, Dicke 12,5
mm,
befestigen mit Schnellbauschrauben DIN EN 14566 und DIN
18182-2, Unterkonstruktion aus verzinkten
Stahlblechprofilen
DIN EN 14195 und DIN 18182-1, Tragprofil als CD
60/27-Profil
DIN 18182-1, Dicke 0,6 mm, abhängen mit
Direktabhängern,
Abhängehöhe '100' mm, befestigen mit bauaufsichtlich
zugelassenen Befestigungsmitteln,
Befestigungsuntergrund
Stahlbeton, Unterkonstruktion verdeckt, Dämmschicht aus
Mineralwolle MW DIN EN 13162, Bemessungswert der
Wärmeleitfähigkeit max. 0,035 W/(mK), Nennwert der
Wärmeleitfähigkeit max. 0,034 W/(mK), Dämmschichtdicke
80
mm, Anwendungsgebiet DIN 4108-10 DI, einlagig, dicht
stoßen,
Spachtelung Qualitätsstufe Q2, Arbeitshöhe der zu
bearbeitenden oder zu bekleidenden Fläche bis 3,5 m
über der
Standfläche des hierfür erforderlichen Gerüstes.
Menge: 16,000 m2
Leistungsbereich: 039

**02.0026 Unterdecke Gipspl. einlagig Baupl.A D 12,5mm UK Stahlblechprofil verz Tragprofil Direktabhänger Abhänge-H 175 mm Q2**
STLB-Bau 2024-10 039
Unterdecke DIN 18168-1, Bekleidung aus Gipsplatten DIN
18180 und DIN EN 520, einlagig, Bauplatten Typ A,
Dicke 12,5
mm, befestigen mit Schnellbauschrauben DIN EN 14566 und
DIN 18182-2, Unterkonstruktion aus verzinkten
Stahlblechprofilen DIN EN 14195 und DIN 18182-1,
Tragprofil
als CD 60/27-Profil DIN 18182-1, Dicke 0,6 mm,
abhängen mit
Direktabhängern,
Abhängehöhe '175' mm, befestigen mit bauaufsichtlich
zugelassenen Befestigungsmitteln,
Befestigungsuntergrund
Stahlbeton, Unterkonstruktion verdeckt, Spachtelung
Qualitätsstufe Q2, Arbeitshöhe der zu bearbeitenden
oder zu
bekleidenden Fläche bis 3,5 m über der Standfläche des
hierfür
erforderlichen Gerüstes.
Menge: 7,500 m2
Leistungsbereich: 039

**02.0027 Gipskartondecke aufnehmen und schließen**
Öffnung Größe ca. 60x60cm in vorhandene Gipskartondecke
für das Verlegen von Installationsleitungen herstellen
und nach
erfolgter Installation wieder fachgerecht schließen,
spachteln
und schleifen.
Menge: 10,000 St

*Hinweis: Hinweistext*

**02.0028 Anlegen von Öffnungen für Installationselemente o.ä. bis <50 mm**
Anlegen von Öffnungen für Installationen o.ä.,
wie Einbauleuchten, Lautsprecher,
Sicherheitsbeleuchtung etc.

Querschnitt bis  <50 mm
Menge: 5,000 St

**02.0029 Anlegen von Öffnungen für Installationselemente o.ä. 50 mm bis < 100mm**
Anlegen von Öffnungen für Installationen o.ä.,
wie Einbauleuchten, Lautsprecher,
Sicherheitsbeleuchtung etc.

Querschnitt 50 mm bis <  100mm
Menge: 5,000 St

**02.0030 Anlegen von Öffnungen für Installationselemente o.ä. 100 mm bis < 150mm**
Anlegen von Öffnungen für Installationen o.ä.,
wie Einbauleuchten, Lautsprecher,
Sicherheitsbeleuchtung etc.

Querschnitt 100mm bis <  150mm
Menge: 15,000 St

**02.0031 Anlegen von Öffnungen für Installationselemente o.ä. 150 mm bis < 200mm**
Anlegen von Öffnungen für Installationen o.ä.,
wie Einbauleuchten, Lautsprecher,
Sicherheitsbeleuchtung etc.

Querschnitt 150mm bis <  200mm
Menge: 5,000 St

### Titel 03 Innenwände und Vorsatzschalen

*Hinweis: Hinweistext*

**03.0001 Trennwand H bis 2,88 m WD 150 mm Rw 58,4 dB UK Stahlblechprofil verz Einfachständerwerk Mineralwolle MW D 80mm Gipspl. B**
STLB-Bau 2024-10 039
Nichttragende innere Trennwand DIN 4103-1,
Einbaubereich 1
DIN 4103-1 (Bereiche mit geringer Menschenansammlung),
Höhe Wand bis '2,88' m,
Dicke Wand '150' mm,
bewertetes Schalldämm-Maß DIN 4109 Rw '58,4' dB,
Baustoffklasse DIN 4102-1 A2 (nichtbrennbar),
Anschluss starr,
wird gesondert vergütet,
Unterkonstruktion aus verzinkten Stahlblechprofilen
DIN EN
14195 und DIN 18182-1, als Einfachständerwerk, CW/UW
100,
Ständerachsabstand '625' mm,
Dämmschicht aus Mineralwolle MW DIN EN 13162,
Dämmschichtdicke 80 mm, in Platten, Anwendungsgebiet
DIN
4108-10 WTR, einlagig, dicht stoßen,
Beplankung beidseitig, aus Gipsplatten DIN 18180 und
DIN EN
520, imprägnierte Bauplatten Typ H2,
1. Seite 2-lagig, Dicke 1. Seite 1. Lage 12,5 mm,
Dicke 1. Seite
2. Lage 12,5 mm,
Spachtelung Qualitätsstufe Q2,
2. Seite 2-lagig, Dicke 2. Seite 1. Lage 12,5 mm,
Dicke 2. Seite
2. Lage 12,5 mm,
Spachtelung 2. Seite Qualitätsstufe Q2,
befestigen mit Schnellbauschrauben DIN EN 14566 und DIN
18182-2.
Menge: 45,000 m2
Leistungsbereich: 039

**03.0002 Anschluss starr WD 150 mm Alu nichttragende Trennwand Gipspl. 2lagig D 12,5mm**
STLB-Bau 2024-10 039
Anschluss, starr,
Dicke Wand '150' mm, aus Aluminium,
Ausführung an nichttragender innerer Trennwand,
Bekleidung
aus Gipsplatten, Bauplatten Typ A, 2-lagig, Dicke 12,5
mm,
Einfachständerwerk, bewertetes Schalldämm-Maß DIN 4109
Rw 59 dB, Arbeitshöhe der zu bearbeitenden Fläche bis
3,5 m
über der Standfläche des hierfür erforderlichen
Gerüstes.
Menge: 16,000 m
Leistungsbereich: 039

**03.0003 Trennwand H bis 2,88 m WD 125 mm UK Stahlblechprofil verz Einfachständerwerk Mineralwolle MW D 60mm Gipspl. Baupl.H2 2la**
STLB-Bau 2024-10 039
Nichttragende innere Trennwand DIN 4103-1,
Einbaubereich 1
DIN 4103-1 (Bereiche mit geringer Menschenansammlung),
Höhe Wand bis '2,88' m,
Dicke Wand '125' mm, Baustoffklasse DIN 4102-1 A2
(nichtbrennbar), Anschluss starr, wird gesondert
vergütet,
Unterkonstruktion aus verzinkten Stahlblechprofilen
DIN EN
14195 und DIN 18182-1, als Einfachständerwerk, CW/UW
75,
Ständerachsabstand '625' mm,
Dämmschicht aus Mineralwolle MW DIN EN 13162,
Dämmschichtdicke 60 mm, in Platten, Anwendungsgebiet
DIN
4108-10 WTR, einlagig, dicht stoßen,
Beplankung beidseitig, aus Gipsplatten DIN 18180 und
DIN EN
520, imprägnierte Bauplatten Typ H2,
1. Seite 2-lagig, Dicke 1. Seite 1. Lage 12,5 mm,
Dicke 1. Seite
2. Lage 12,5 mm,
Spachtelung Qualitätsstufe Q2,
2. Seite 2-lagig, Dicke 2. Seite 1. Lage 12,5 mm,
Dicke 2. Seite
2. Lage 12,5 mm,
Spachtelung 2. Seite Qualitätsstufe Q2,
befestigen mit Schnellbauschrauben DIN EN 14566 und DIN
18182-2.
Menge: 84,000 m2
Leistungsbereich: 039

**03.0004 Anschluss starr WD 125 mm Alu nichttragende Trennwand Gipspl. 2lagig D 12,5mm**
STLB-Bau 2024-10 039
Anschluss, starr,
Dicke Wand '125' mm, aus Aluminium,
Ausführung an nichttragender innerer Trennwand,
Bekleidung
aus Gipsplatten, Bauplatten Typ A, 2-lagig, Dicke 12,5
mm,
Einfachständerwerk, Arbeitshöhe der zu bearbeitenden
Fläche
bis 3,5 m über der Standfläche des hierfür
erforderlichen
Gerüstes.
Menge: 35,000 m
Leistungsbereich: 039

**03.0005 Strahlenschutzwand, 125mm, Bleigleichwert 0,90Pb bei Röhrenspannung von 60kV**
Nichttragende innere Trennwand DIN 4103-1 als
Montagewand,
Einbaubereich 2.

Brandschutztechnische Anforderungen an die Bekleidung,
Feuerwiderstandsklasse 90 Minuten nach DIN 4102-2.

Bleigleichwert von 0,90 mm Pb bei einer Röhrenspannung
von
60 kV,
Anzahl Strahlenschutzplatten: 2x 12,5 mm.
Bleigleichwert erhöht sich um 0,1mm Pb bei 2 Lagen
Hartgipsplatte, Typ DFH2IR EN 520

Wandhöhe: 2,88m
Wanddicke: 125 mm

Umlaufende Anschlüsse starr, wird gesondert Vergütet,
vorhandener Befestigungsuntergrund Stahlbeton/
Mauerwerk,
Ausführung mit Unterkonstruktion aus verzinkten
Stahlblechprofilen DIN 18182-1,
Metallständer CW 75, Achsabstand 625 mm, Boden und
Deckenanschlüsse mit Randprofilen UW 75/40,
Befestigung mit bauaufsichtlich zugelassenen
Befestigungsmitteln.

Dämmschicht aus Mineralwolle nach DIN EN 13162, Dicke
60
mm,
Brandverhalten nach DIN EN 13501-1: A1,
einlagig, dicht stoßen, abrutschsicher verlegen,

Beplankung beidseitig aus Gipsplatten DIN 18180:
Beplankung innen:
Strahlenschutzplatte, Typ DF EN 520, einlagig,
Plattendicke
12,5 mm,
Beplankung außen:
Hartgipsplatte, Typ DFH2IR EN 520, einlagig,
Plattendicke 12,5
mm,
Verschraubung mit zugelasssenen Schruaben,
Verarbeitung gemäß DIN 18181.

Verspachtelung der Gipsplatten gemäß Merkblatt Nr. 2
des
Bundesverbandes der Gipsindustrie e.V. Qualitätsstufe
Q2
Standardverspachtelung,
Verarbeitung gemäß DIN 18181. Die Ausführung erfolgt
unter
Verwendung von DIN EN 13963, Spachtelmaterial
Fireboard-Spachtel Typ 3B.

Ausführung gemäß Herstellervorgaben
Menge: 12,000 m²

**03.0006 Anschluss starr WD 125 mm Alu nichttragende Trennwand Strahlenschutz D 12,5mm**
Anschluss, starr,
Dicke Wand '125' mm, aus Aluminium,
Ausführung an nichttragender innerer Trennwand,
Bekleidung
innen: Strahlenschutzplatte, Typ DF EN 520, einlagig,
Plattendicke 12,5 mm,
außen: Hartgipsplatte, Typ DFH2IR EN 520, einlagig,
Plattendicke 12,5 mm,
Einfachständerwerk, Arbeitshöhe der zu bearbeitenden
Fläche
bis 3,5 m über der Standfläche des hierfür
erforderlichen
Gerüstes.
Menge: 5,000 m

**03.0007 T-Verbindungen Metallständerwand**
T-Verbindung, für Montagewand, Ausführung mit starrer
Verbindung und Beplankung unterbrochen.
Menge: 25,000 m

**03.0008 Wandanschluss Massivwand**
Herstellen eines Wandanschlusses an eine Massivwand.
Die Beplankung ist dicht an die Massivwand
anzuschließen.
Menge: 80,000 m

*Hinweis: Hinweistext*

**03.0009 Vorsatzschale Vorwandinstallation H bis 2,88 m Abst. 90 mm WD 115 mm UK Stahlblechprofil verz Einfachständerwerk Mineral**
STLB-Bau 2024-10 039
Vorsatzschale für Vorwandinstallation, Einbaubereich 1
DIN
4103-1 (Bereiche mit geringer Menschenansammlung),
Höhe Wand bis '2,88' m,
Abstand zwischen Beplankung und Wand bis '90' mm,
Dicke Wand '115' mm, Baustoffklasse DIN 4102-1 A2
(nichtbrennbar),
Unterkonstruktion aus verzinkten Stahlblechprofilen
DIN EN
14195 und DIN 18182-1, als Einfachständerwerk mit
Doppelprofilen, CW/UW 50,
Ständerachsabstand '625' mm,
Dämmschicht aus Mineralwolle MW DIN EN 13162,
Dämmschichtdicke 40 mm, in Platten, Anwendungsgebiet
DIN
4108-10 WTR, einlagig, dicht stoßen,
Beplankung einseitig, aus Gipsplatten DIN 18180 und
DIN EN
520, imprägnierte Bauplatten Typ H2,
1. Seite 2-lagig, Dicke 1. Seite 1. Lage 12,5 mm,
Dicke 1. Seite
2. Lage 12,5 mm,
Spachtelung Qualitätsstufe Q2,
befestigen mit Schnellbauschrauben DIN EN 14566 und DIN
18182-2.
Menge: 15,000 m2
Leistungsbereich: 039

**03.0010 Strahlenschutz-Vorsatzschale, freistehend**
Freistehende Vorsatzschale als einseitig beplankte
Trennwand
DIN 4103-1,
Einbaubereich 1, Beplankung Strahlenschutzplatte

Bleigleichwert von 0,90 mm Pb bei einer Röhrenspannung
von
60 kV,
Anzahl Strahlenschutzplatten Safeboard: 2x 12,5 mm.

Wandhöhe: 2,81m
Wanddicke: 345mm
Hohlraumtiefe: =320mm

Umlaufende Anschlüsse starr,
vorhandener Befestigungsuntergrund Stahlbeton/
Mauerwerk,
Ausführung mit Unterkonstruktion aus verzinkten
Stahlblechprofilen DIN 18182-1,
Metallständer CW 50, Boden und Deckenanschlüsse mit
Randprofilen UW 50/40,
Befestigung mit bauaufsichtlich zugelassenen
Befestigungsmitteln.

Dämmschicht aus Mineralwolle nach DIN EN 13162, Dicke
40
mm,
Brandverhalten nach DIN EN 13501-1: A1,
einlagig, dicht stoßen, abrutschsicher verlegen,

Beplankung einseitig aus Gipsplatten DIN 18180 bzw.
Typ DF
EN 520: Strahlenschutzplatte,
zweilagig, Plattendicke 2x 12,5 mm,
Verschraubung mit zugelassenen Schrauben,
Verarbeitung gemäß DIN 18181.

Verspachtelung der Gipsplatten gemäß Merkblatt Nr. 2
des
Bundesverbandes der Gipsindustrie e.V. Qualitätsstufe
Q2
Standardverspachtelung,
Verarbeitung gemäß DIN 18181. Die Ausführung erfolgt
unter
Verwendung von DIN EN 13963, Spachtelmaterial
Fireboard-Spachtel Typ 3B.
Menge: 6,000 m²

**03.0011 Strahlenschutz-Vorsatzschale, direkt befestigt**
Direkt befestigte Vorsatzschale als einseitig beplankte
Trennwand DIN 4103-1,
Einbaubereich 1/ 2 *, Beplankung Safeboard oder
Strahlenschutzplatte Bleiblech

Bewertetes Schalldämm-Maß DIN 4109 Rw,R = 58,4dB *
in Verbindung mit einer Massivwand (350 ± 50 kg/m²),
Schalldämm-Maß Verbesserung ?Rw,heavy = 16 dB.

Bleigleichwert von 0,90 mm Pb bei einer Röhrenspannung
von
60 kV,
Anzahl Strahlenschutzplatten Safeboard: 2x 12,5 mm.

Wandhöhe: 2,81m
Wanddicke: 65mm

Hohlraumtiefe: = 40 mm

Befestigungsuntergrund:
Stahlbeton/Estrich
Ausführung der Unterkonstruktion aus verzinkten
Stahlblechprofilen DIN 18182-1,
als Tragprofile CD 60/27, für
Strahlenschutz-Vorsatzschale
Bleiblechkaschiert,
Befestigung mit Direktabhänger und bauaufsichtlich
zugelassenen Befestigungsmitteln.

Dämmschicht aus Mineralwolle nach DIN EN 13162, Dicke
30
mm,

Beplankung einseitig aus Gipsplatten DIN 18180 bzw.
Typ DF
EN 520: Strahlenschutzplatte,
zweilagig, Plattendicke 2x 12,5 mm,
Verschraubung mit zugelassenen Schrauben,
Verarbeitung gemäß DIN 18181.

Verspachtelung der Gipsplatten gemäß Merkblatt Nr. 2
des
Bundesverbandes der Gipsindustrie e.V. Qualitätsstufe
Q2
Standardverspachtelung,
Verarbeitung gemäß DIN 18181. Die Ausführung erfolgt
unter
Verwendung von DIN EN 13963, Spachtelmaterial
Fireboard-Spachtel Typ 3B.
Menge: 6,000 m²

**03.0012 Ltg-Bekl rechteckig 2seitig Abwicklung 0,7 m UK Stahlblechprofil verz MW D 40mm Gipspl. Baupl.H2 2lagig D 12,5mm D 2.Lag**
STLB-Bau 2024-10 039
Leitungsbekleidung, Querschnitt rechteckig, 2-seitig,
Befestigungsuntergrund Mauerwerk,
Abwicklung der Bearbeitungsflächen '0,7' m,
Unterkonstruktion
aus verzinkten Stahlblechprofilen DIN EN 14195 und DIN
18182-1, als Tragprofil, freistehend befestigen,
Unterkonstruktion verdeckt,
Dämmschicht aus Mineralwolle MW DIN EN 13162,
Bemessungswert der Wärmeleitfähigkeit max. 0,035
W/(mK),
Nennwert der Wärmeleitfähigkeit max. 0,034 W/(mK),
Dämmschichtdicke 40 mm, in Bahnen,
Bekleidung aus Gipsplatten DIN 18180 und DIN EN 520,
imprägnierte Bauplatten Typ H2, 2-lagig, Plattendicke
12,5 mm,
Plattendicke 2. Lage 12,5 mm, befestigen mit
systemspezifischen Befestigungsmittel, Spachtelung
Qualitätsstufe Q2.
Menge: 6,000 m
Leistungsbereich: 039

**03.0013 Ltg-Bekl rechteckig 2seitig Abwicklung 1,14 m UK Stahlblechprofil verz MW D 40mm Gipspl. Baupl.H2 2lagig D 12,5mm D 2.La**
STLB-Bau 2024-10 039
Leitungsbekleidung, Querschnitt rechteckig, 2-seitig,
Befestigungsuntergrund Mauerwerk,
Abwicklung der Bearbeitungsflächen '1,14' m,
Unterkonstruktion
aus verzinkten Stahlblechprofilen DIN EN 14195 und DIN
18182-1, als Tragprofil, freistehend befestigen,
Unterkonstruktion verdeckt,
Dämmschicht aus Mineralwolle MW DIN EN 13162,
Bemessungswert der Wärmeleitfähigkeit max. 0,035
W/(mK),
Nennwert der Wärmeleitfähigkeit max. 0,034 W/(mK),
Dämmschichtdicke 40 mm, in Bahnen,
Bekleidung aus Gipsplatten DIN 18180 und DIN EN 520,
imprägnierte Bauplatten Typ H2, 2-lagig, Plattendicke
12,5 mm,
Plattendicke 2. Lage 12,5 mm, befestigen mit
systemspezifischen Befestigungsmittel, Spachtelung
Qualitätsstufe Q2.
Menge: 2,880 m
Leistungsbereich: 039

**03.0014 Ltg-Bekl Stufen-förmig 4Teilflächen Abwicklung 2,17 m UK Stahlblechprofil verz MW D 40mm Gipspl. Baupl.A 2lagig D 12,5mm**
Leitungsbekleidung, Querschnitt Stufen-förmig,
4-Teilflächen,
Befestigungsuntergrund Mauerwerk,
Abwicklung der Bearbeitungsflächen 2,17 m,
Unterkonstruktion
aus verzinkten Stahlblechprofilen DIN EN 14195 und DIN
18182-1, als Tragprofil, freistehend befestigen,
Unterkonstruktion verdeckt,
Dämmschicht aus Mineralwolle MW DIN EN 13162,
Bemessungswert der Wärmeleitfähigkeit max. 0,035
W/(mK),
Nennwert der Wärmeleitfähigkeit max. 0,034 W/(mK),
Dämmschichtdicke 40 mm, in Bahnen,
Bekleidung aus Gipsplatten DIN 18180 und DIN EN 520,
imprägnierte Bauplatten Typ H2, 2-lagig, Plattendicke
12,5 mm,
Plattendicke 2. Lage 12,5 mm, befestigen mit
systemspezifischen Befestigungsmittel, Spachtelung
Qualitätsstufe Q2.
Menge: 2,880 m

*Hinweis: Hinweistext*

**03.0015 Öffnung herstellen WD 150 mm B 1,01 m H 2,135 m nichttragende Trennwand Gipspl.**
STLB-Bau 2024-10 039
Öffnung herstellen, eckig, für Türeinbau,
Dicke Wand '150' mm,
Höhe Wand bis '2,88' m, Einfachständerwerk,
Breite '1,01' m,
Höhe '2,135' m,
Ausführung an nichttragender innerer Trennwand,
Bekleidung
aus Gipsplatten, Bauplatten Typ A, 1. Seite 2-lagig,
Dicke 1.
Seite 1. Lage 12,5 mm, Dicke 1. Seite 2. Lage 12,5 mm,
2. Seite 2-lagig, Dicke 2. Seite 1. Lage 12,5 mm,
Dicke 2. Seite
2. Lage 12,5 mm, Arbeitshöhe der zu bearbeitenden
Fläche bis
3,5 m über der Standfläche des hierfür erforderlichen
Gerüstes.
Menge: 1,000 St
Leistungsbereich: 039

**03.0016 Öffnung herstellen WD 125 mm B 1,01 m H 2,135 m nichttragende Trennwand Gipspl.**
STLB-Bau 2024-10 039
Öffnung herstellen, eckig, für Türeinbau,
Dicke Wand '125' mm,
Höhe Wand bis '2,88' m, Einfachständerwerk,
Breite '1,01' m,
Höhe '2,135' m,
Ausführung an nichttragender innerer Trennwand,
Bekleidung
aus Gipsplatten, Bauplatten Typ A, 1. Seite 2-lagig,
Dicke 1.
Seite 1. Lage 12,5 mm, Dicke 1. Seite 2. Lage 12,5 mm,
2. Seite 2-lagig, Dicke 2. Seite 1. Lage 12,5 mm,
Dicke 2. Seite
2. Lage 12,5 mm, Arbeitshöhe der zu bearbeitenden
Fläche bis
3,5 m über der Standfläche des hierfür erforderlichen
Gerüstes.
Menge: 7,000 St
Leistungsbereich: 039

**03.0017 Öffnung herstellen WD 125 mm B 0,885 m H 2,135 m nichttragende Trennwand Gipspl.**
STLB-Bau 2024-10 039
Öffnung herstellen, eckig, für Türeinbau,
Dicke Wand '125' mm,
Höhe Wand bis '2,88' m, Einfachständerwerk,
Breite '0,885' m,
Höhe '2,135' m,
Ausführung an nichttragender innerer Trennwand,
Bekleidung
aus Gipsplatten, Bauplatten Typ A, 1. Seite 2-lagig,
Dicke 1.
Seite 1. Lage 12,5 mm, Dicke 1. Seite 2. Lage 12,5 mm,
2. Seite 2-lagig, Dicke 2. Seite 1. Lage 12,5 mm,
Dicke 2. Seite
2. Lage 12,5 mm, Arbeitshöhe der zu bearbeitenden
Fläche bis
3,5 m über der Standfläche des hierfür erforderlichen
Gerüstes.
Menge: 1,000 St
Leistungsbereich: 039

**03.0018 Öffnung herstellen WD 150 mm B 0,25 m H 0,15 m nichttragende Trennwand beidseitig Gipspl.**
STLB-Bau 2024-10 039
Öffnung herstellen, eckig,
Dicke Wand '150' mm,
Höhe Wand bis '2,88' m, Einfachständerwerk,
Breite '0,25' m,
Höhe '0,15' m,
Ausführung an nichttragender innerer Trennwand, Öffnung
beidseitig, Bekleidung aus Gipsplatten, Bauplatten Typ
A, 1.
Seite 2-lagig, Dicke 1. Seite 1. Lage 12,5 mm, Dicke
1. Seite 2.
Lage 12,5 mm,
2. Seite 2-lagig, Dicke 2. Seite 1. Lage 12,5 mm,
Dicke 2. Seite
2. Lage 12,5 mm, Arbeitshöhe der zu bearbeitenden
Fläche bis
3,5 m über der Standfläche des hierfür erforderlichen
Gerüstes.
Menge: 2,000 St
Leistungsbereich: 039

**03.0019 Öffnung herstellen WD 150 mm B 0,15 m H 0,1 m nichttragende Trennwand beidseitig Gipspl.**
STLB-Bau 2024-10 039
Öffnung herstellen, eckig,
Dicke Wand '150' mm,
Höhe Wand bis '2,88' m, Einfachständerwerk,
Breite '0,15' m,
Höhe '0,1' m,
Ausführung an nichttragender innerer Trennwand, Öffnung
beidseitig, Bekleidung aus Gipsplatten, Bauplatten Typ
A, 1.
Seite 2-lagig, Dicke 1. Seite 1. Lage 12,5 mm, Dicke
1. Seite 2.
Lage 12,5 mm,
2. Seite 2-lagig, Dicke 2. Seite 1. Lage 12,5 mm,
Dicke 2. Seite
2. Lage 12,5 mm, Arbeitshöhe der zu bearbeitenden
Fläche bis
3,5 m über der Standfläche des hierfür erforderlichen
Gerüstes.
Menge: 1,000 St
Leistungsbereich: 039

**03.0020 Öffnung herstellen WD 125 mm B 0,25 m H 0,15 m nichttragende Trennwand beidseitig Gipspl.**
STLB-Bau 2024-10 039
Öffnung herstellen, eckig,
Dicke Wand '125' mm,
Höhe Wand bis '2,88' m, Einfachständerwerk,
Breite '0,25' m,
Höhe '0,15' m,
Ausführung an nichttragender innerer Trennwand, Öffnung
beidseitig, Bekleidung aus Gipsplatten, Bauplatten Typ
A, 1.
Seite 2-lagig, Dicke 1. Seite 1. Lage 12,5 mm, Dicke
1. Seite 2.
Lage 12,5 mm,
2. Seite 2-lagig, Dicke 2. Seite 1. Lage 12,5 mm,
Dicke 2. Seite
2. Lage 12,5 mm, Arbeitshöhe der zu bearbeitenden
Fläche bis
3,5 m über der Standfläche des hierfür erforderlichen
Gerüstes.
Menge: 2,000 St
Leistungsbereich: 039

**03.0021 Öffnung herstellen WD 125 mm B 0,2 m H 0,15 m nichttragende Trennwand beidseitig Gipspl.**
STLB-Bau 2024-10 039
Öffnung herstellen, eckig,
Dicke Wand '125' mm,
Höhe Wand bis '2,88' m, Einfachständerwerk,
Breite '0,2' m,
Höhe '0,15' m,
Ausführung an nichttragender innerer Trennwand, Öffnung
beidseitig, Bekleidung aus Gipsplatten, Bauplatten Typ
A, 1.
Seite 2-lagig, Dicke 1. Seite 1. Lage 12,5 mm, Dicke
1. Seite 2.
Lage 12,5 mm,
2. Seite 2-lagig, Dicke 2. Seite 1. Lage 12,5 mm,
Dicke 2. Seite
2. Lage 12,5 mm, Arbeitshöhe der zu bearbeitenden
Fläche bis
3,5 m über der Standfläche des hierfür erforderlichen
Gerüstes.
Menge: 3,000 St
Leistungsbereich: 039

**03.0022 Herstellen von Aussparrungen bis d=20mm**
Zulage zu vor beschriebenen Wände und Vorsatzschalen
für
das
Herstellen von Aussparrungen best. aus:
- Aussparrungsgröße  Durchmesser bis 20mm
- einschl. event. erforderlicher Anpassarbeiten der
  Unterkonstruktion

Abrechnung in Stück
Menge: 1,000 Stk

**03.0023 Herstellen von Aussparrungen d=30mm bis 50mm**
Zulage zu vor beschriebenen Wände und Vorsatzschalen
für
das
Herstellen von Aussparrungen best. aus:
- Aussparrungsgröße  Durchmesser 30-50mm
- einschl. event. erforderlicher Anpassarbeiten der
  Unterkonstruktion

Abrechnung in Stück
Menge: 1,000 Stk

**03.0024 Herstellen von Aussparrungen d=50mm bis 100mm**
Zulage zu vor beschriebenen Wände und Vorsatzschalen
für
das
Herstellen von Aussparrungen best. aus:
- Aussparrungsgröße  Durchmesser 50-100mm
- einschl. event. erforderlicher Anpassarbeiten der
  Unterkonstruktion

Abrechnung in Stück
Menge: 1,000 Stk

**03.0025 Verstärkung Mehrschichtholz bis 0,25m²**
Verstärkung aus Mehrschichtholz

zu v.g. Metallständerwänden für den Einbau einer
Mehrschichtholzplatte, Dicke ca. 23mm, als Verstärkung
der
Metallständerwand für die spätere Montage von z.B.
Armaturen,
Schränken. Plattengröße bis 0,25m²

Belastung:  bis 1,5 kN/m
Größe:  bis 0,25m²
Menge: 1,000 m²

**03.0026 Verstärkung Mehrschichtholz 0,25m²-0,5m²**
Verstärkung aus Mehrschichtholz

zu v.g. Metallständerwänden für den Einbau einer
Mehrschichtholzplatte, Dicke ca. 23mm, als Verstärkung
der
Metallständerwand für die spätere Montage von z.B.
Armaturen,
Schränken. Plattengröße bis 0,25-0,5m²

Belastung:  bis 1,5 kN/m
Größe:  0,25m²-0,5m²
Menge: 6,000 m²

**03.0027 Verstärkung Mehrschichtholz über 0,5m²**
Verstärkung aus Mehrschichtholz

zu v.g. Metallständerwänden für den Einbau einer
Mehrschichtholzplatte, Dicke ca. 23mm, als Verstärkung
der
Metallständerwand für die spätere Montage von z.B.
Armaturen,
Schränken. Plattengröße über 0,5m²

Belastung:  bis 1,5 kN/m
Größe:  über 0,5m²
Menge: 1,000 m²

**03.0028 Verstärkungsprofile**
Verstärkungsprofile in v.g. Wand oder Vorsatzschale
einbauen.

Abbrechnung erfolgt pro m.
Menge: 3,000 m

### Titel 04 Stundenlohnarbeiten

*Hinweis: Hinweistext*
Stundenlohnarbeiten müssen grundsätzlich bei der
Objektüberwachung angemeldet und durch diese beauftragt
werden.

Der Verrechnungssatz umfasst sämtliche Aufwendungen wie
Lohn- und Gehaltskosten, Lohn- und Gehaltsnebenkosten,
Zuschläge, lohngebundene und lohnabhängige Kosten,
sonstige
Sozialkosten, Gemeinkosten, Wagnis und Gewinn.

Mit den Stundenlöhnen sind im Weiteren Fahrkosten,
Aufwendungen für Verpflegung, Übernachtung sowie
Kleinmaterialien, Einsatz von Kleinmaschinen und
Verbrauchsmaterialien usw. abgegolten.

Für einfache Tätigkeiten, wie Transport, Reinigung,
Stemm- und
Abbrucharbeiten etc., gelangen grundsätzlich nur die
Stundensätze für Helfer zur Abrechnung.

Die Nachweise der erbrachten Lohnstunden sind in Form
von Stundenlohnzetteln zeitnah (werktäglich, spätestens
wöchentlich (VOB/B § 15 Nr. 3 Satz 2)) dem
Auftraggeber zur
Anerkennung vorzulegen.

**04.0001 Meister/-in sämtliche Kosten/Zuschläge**
STLB-Bau 2023-04 091
Stundenlohnarbeiten durch Meister/-in
der Verrechnungssatz für die jeweilige Arbeitskraft
umfasst
sämtliche Aufwendungen wie Lohn- und Gehaltskosten,
Lohn-
und Gehaltsnebenkosten, Zuschläge, lohngebundene und
lohnabhängige Kosten, sonstige Sozialkosten,
Gemeinkosten,
Wagnis und Gewinn.
Menge: 10,000 h
Leistungsbereich: 091

**04.0002 Baufacharbeiter/-in sämtliche Kosten/Zuschläge**
STLB-Bau 2023-04 091
Stundenlohnarbeiten durch Baufacharbeiter/-in
der Verrechnungssatz für die jeweilige Arbeitskraft
umfasst
sämtliche Aufwendungen wie Lohn- und Gehaltskosten,
Lohn-
und Gehaltsnebenkosten, Zuschläge, lohngebundene und
lohnabhängige Kosten, sonstige Sozialkosten,
Gemeinkosten,
Wagnis und Gewinn.
Menge: 10,000 h
Leistungsbereich: 091

**04.0003 Auszubildende/r sämtliche Kosten/Zuschläge**
STLB-Bau 2023-04 091
Stundenlohnarbeiten durch Auszubildende/r (Mittellohn)
der Verrechnungssatz für die jeweilige Arbeitskraft
umfasst
sämtliche Aufwendungen wie Lohn- und Gehaltskosten,
Lohn-
und Gehaltsnebenkosten, Zuschläge, lohngebundene und
lohnabhängige Kosten, sonstige Sozialkosten,
Gemeinkosten,
Wagnis und Gewinn.
Menge: 10,000 h
Leistungsbereich: 091
